# LV Stelzlager Professional
Leistungsbeschreibung (GAEB 90, DA81)
Währung: EUR
Auftraggeber: Auftraggeber

## Zusätzlicher Text
Der Untergrund für die Stelzlagerverlegung muss tragfähig und eben sein.
Etwaige Unebenheiten sind vorher zu beseitigen.

## LV für selbstnivellierende Stelzlager Pr
Datum: 15.11.22

### Bereich 01 Erstellung Terrassen-Unterkonstruktion mit Einzelpositionen

#### Abschnitt 01.01 Verlegung von Stelzlagern mit selbstnivellierendem Kopf

**01.01.0010 Verlegung von Platten auf selbstnivellierenden Stelzlagern 2,8 - 4,3cm**
Lieferung und Montage von Platten auf stufenlos
höhenverstellbaren, selbstnivellierenden Stelzlagern im
Verstellbereich 28-43 mm auf bauseits vorbereitetem
tragfähigem Untergrund. Inkludiert sind alle
Erschwernisse zum Anarbeiten zu aufgehenden oder
anschließenden Bauteilen.

Geeignet für alle Plattenbeläge (Feinsteinzeugplatten
ab Stärke 2cm, Natursteinplatten ab Stärke 4cm,
Betonplatten ab Stärke 4cm).
Stufenlos höhenverstellbar mit einer Fugenstärke von
2mm oder 4mm nach Wahl des Auftraggebers.
Bei aufgelegten Platten nachträglich mittels Schlüssels
höhenverstellbar (bei Fuge 4mm)
Für die Randausbildung kann die Basis des Stelzlagers
zugeschnitten werden.

Verlegtes Plattenformat (bitte Format eintragen): x x
Professionelles Planungsprogramm '3D-Konfigurator' für
alle Belagsarten, Grundrisse und Höhenbereiche ist
unter https://www.ceratrends.com abrufbar (keine
Registrierung notwendig)
Plattentype ist in eigener Position auszuschreiben

Technische Daten Stelzlager:
Verstellbereich: 28-43mm
Neigungsbereich: +/-5°
Kopfausführung: nivellierend und bei Bedarf mittels
Drehring fixierbar
UV- und Witterungsbeständig
Temperatur-Einsatzbereich: -30° bis +80°
Durchmesser Boden: mind. 200mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0020 Verlegung von Platten auf selbstnivellierenden Stelzlagern 4,3 - 5,8cm**
Lieferung und Montage von Platten auf stufenlos
höhenverstellbaren, selbstnivellierenden Stelzlagern im
Verstellbereich 43-58 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 43-58mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0030 Verlegung von Platten auf selbstnivellierenden Stelzlagern 5,8 - 8,8cm**
Lieferung und Montage von Platten auf stufenlos
höhenverstellbaren, selbstnivellierenden Stelzlagern im
Verstellbereich 58-88 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 58-88mm
Neigungsbereich: +/-5°
Kopfausführung: nivellierend und bei Bedarf mittels
Drehring fixierbar
UV- und Witterungsbeständig
Temperatur-Einsatzbereich: -30° bis +80°
Durchmesser Boden: mind. 190mm
Durchmesser Kopf: mind. 120mm
Statische Bruchtlast: mind. 1,4 Tonnen p. Stelzlager
Material Basis: Polypropylen
Material Kopf: Bakelit
Erzeugnis: Stelzlager 'Professional' oder technisch
gleichwertig

Liefernachweis / Vertrieb:
Fa. Ceratrends GmbH
Willersdorf 6a
4203 Altenberg
Österreich
Mail: office@ceratrends.com
Weitere technische Infos unter:
https://www.ceratrends.com
Tel.: +43 7230 20545
Menge: 1,000 m2

**01.01.0040 Verlegung von Platten auf selbstnivellierenden Stelzlagern 8,8 - 11,8cm**
Lieferung und Montage von Platten auf stufenlos
höhenverstellbaren, selbstnivellierenden Stelzlagern im
Verstellbereich 88-118 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 88-118mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0050 Verlegung von Platten auf selbstnivellierenden Stelzlagern 11,8 - 14,8cm**
Lieferung und Montage von Platten auf stufenlos
höhenverstellbaren, selbstnivellierenden Stelzlagern im
Verstellbereich 118-148 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 118-148mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0060 Verlegung von Platten auf selbstnivellierenden Stelzlagern 14,8 - 17,8cm**
Lieferung und Montage von Platten auf stufenlos
höhenverstellbaren, selbstnivellierenden Stelzlagern im
Verstellbereich 148-178 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 148-178mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0070 Verlegung von Platten auf selbstnivellierenden Stelzlagern 17,8 - 20,8cm**
Lieferung und Montage von Platten auf stufenlos
höhenverstellbaren, selbstnivellierenden Stelzlagern im
Verstellbereich 178-208 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 178-208mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0080 Verlegung von Platten auf selbstnivellierenden Stelzlagern 20,8 - 23,8cm**
Lieferung und Montage von Platten auf stufenlos
höhenverstellbaren, selbstnivellierenden Stelzlagern im
Verstellbereich 208-238 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 208-238mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0090 Verlegung von Platten auf selbstnivellierenden Stelzlagern 23,8 - 26,8cm**
Lieferung und Montage von Platten auf stufenlos
höhenverstellbaren, selbstnivellierenden Stelzlagern im
Verstellbereich 238-268 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 238-268mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0100 Verlegung von Platten auf selbstnivellierenden Stelzlagern 26,8 - 29,8cm**
Lieferung und Montage von Platten auf stufenlos
höhenverstellbaren, selbstnivellierenden Stelzlagern im
Verstellbereich 268-298 mm auf bauseits vorbereitetem
tragfähigem Untergrund. Inkludiert sind alle
Erschwernisse zum Anarbeiten zu aufgehenden oder
anschließenden Bauteilen.

Geeignet für alle Plattenbeläge (Feinsteinzeugplatten
ab Stärke 2cm, Natursteinplatten ab Stärke 4cm,
Betonplatten ab Stärke 4cm). Stufenlos höhenverstellbar
mit einer Fugenstärke von 2mm oder 4mm nach Wahl des
Auftraggebers.
Bei aufgelegten Platten nachträglich mittels Schlüssels
höhenverstellbar (bei Fuge 4mm)
Für die Randausbildung kann die Basis des Stelzlagers
zugeschnitten werden

Verlegtes Plattenformat (bitte Format eintragen): x x
Professionelles Planungsprogramm '3D-Konfigurator' für
alle Belagsarten, Grundrisse und Höhenbereiche ist
unter https://www.ceratrends.com abrufbar (keine
Registrierung notwendig)
Plattentype ist in eigener Position auszuschreiben

Technische Daten Stelzlager:
Verstellbereich: 268-298mm
Neigungsbereich: +/-5°
Kopfausführung: nivellierend und bei Bedarf mittels
Drehring fixierbar
UV- und Witterungsbeständig
Temperatur-Einsatzbereich: -30° bis +80°
Durchmesser Boden: mind. 190mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**01.01.0110 Randausführung mittels Randabschluss-Clips**
Ausführung eines fachgerechten Randabschlusses mittels
Randabschluss-Clip aus Edelstahl 1.4301.
Der Randabschluss-Clip wird an das äußerste Stelzlager
aufgelegt und am aufgehenden Rand bzw. Mauerwerk stumpf
angeschlagen.
Die zu verlegende Platte wird dann auf den
Randabschluss-Clip aufgelegt sodass keine Berührung
zwischen Platte und aufgehendem Mauerwerk erfolgen
kann.

Professionelles Planungsprogramm '3D-Konfigurator' für
alle Belagsarten, Grundrisse und Höhenbereiche ist
unter https://www.ceratrends.com abrufbar (keine
Registrierung notwendig)

Technische Daten:
Abmessungen: 150 x 50 x 1,5mm
Material: Edelstahl 1.4301

Liefernachweis / Vertrieb:
Fa. Ceratrends GmbH
Willersdorf 6a
A-4203 Altenberg
Österreich
Mail: office@ceratrends.com
Infos unter: https://www.ceratrends.com
Tel.: +43 7230 20545
Menge: 1,000 lfm

**01.01.0120 Ausführung einer Randverkleidung**
Ausführung einer fachgerechten Rand-Verkleidung mittels
Randabschluss-Verkleidung aus Aluminium
pulverbeschichtet für Stelzlager der Serie
'Professional'.
Die Randabschluss-Verkleidung wird auf die äußerste
Stelzlager-Reihe aufgelegt und mittels der aufliegenden
Platte fixiert. Zusätzlich kann eine Verklebung der
Randverkleidung mittels geeignetem Montagekleber
erfolgen.

Längsverbindung zwischen einzelnen Verkleidungen
mittels Längsverbinder; Eckausführung mittels
Eckverbinder

Professionelles Planungsprogramm '3D-Konfigurator' für
alle Belagsarten, Grundrisse und Höhenbereiche ist
unter https://www.stelzlager-technik.com abrufbar
(keine Registrierung notwendig)

Technische Daten:
Abmessungen: 6cm (8cm / 10cm / 12cm) x 270 cm
Material: Aluminium pulverbeschichtet (Farben:
Anthrazit matt / Pastellgrau glänzend)

Liefernachweis / Vertrieb:
Fa. Ceratrends GmbH
Willersdorf 6a
A-4203 Altenberg
Österreich
Mail: office@ceratrends.com
<mailto:office@ceratrends.com> oder
office@stelzlager-technik.com
<mailto:office@stelzlager-technik.com>
Infos unter: <https://www.stelzlager-technik.com>
Tel.: +43 7230 20545
Menge: 1,000 lfm

**01.01.0130 Ausführung einer Randverkleidung mittels Randprofilen**
Ausführung einer fachgerechten Rand-Verkleidung mittels
Randabschluss-Profiles aus [Edelstahl / Aluminium
pulverbeschichtet] für Stelzlager der Serie
'Professional'.
Eckausführung mittels vorgefertigter 90°-Ecke

Das Randabschluss-Profil wird auf die äußerste
Stelzlager-Reihe aufgelegt und mittels der aufliegenden
Platte fixiert.
Am unteren Rand wird ein unterer Setzstufen-Clip unter
das Stelzlager gelegt und fixiert.
Die vertikale Randverkleidung in der Stärke 20mm (+/-
1mm) wird auf das benötigte Maß zugeschnitten und
zwischen Randprofil und dem unteren
Setzstufen-Anschluss-Clips eingefügt.

Professionelles Planungsprogramm '3D-Konfigurator' für
alle Belagsarten, Grundrisse und Höhenbereiche ist
unter https://www.stelzlager-technik.com abrufbar
(keine Registrierung notwendig).

Technische Daten:
Material: Aluminium pulverbeschichtet oder Edelstahl
1.4301 gebürstet
Farbe nach Wahl des AG bei Material Aluminium
pulverbeschichtet: Anthrazit matt / Pastellgrau
glänzend / Schwarz Matt / Antikweiss

Liefernachweis / Vertrieb:
Fa. Ceratrends GmbH
Willersdorf 6a
A-4203 Altenberg
Österreich
Mail: office@ceratrends.com
Weitere Infos unter: https://www.ceratrends.com
Tel.: +43 7230 20545
Menge: 1,000 lfm

**01.01.0140 Ausführung einer Randverkleidung mittels Randclips**
Ausführung einer fachgerechten Rand-Verkleidung mittels
oberer und unterer Setzstufen-Anschluss-Clips aus
Edelstahl 1.4301 für Stelzlager der Serie
'Professional'.
Die oberen und unteren Setzstufen-Anschluss-Clips
werden an das äußerste Stelzlager gemäß Beschreibung
des Herstellers befestigt.
Die vertikale Stufenplatte in der Stärke 20mm (+/- 1mm)
wird auf das benötigte Maß zugeschnitten und zwischen
oberem und unteren Setzstufen-Anschluss-Clips
eingefügt.

Professionelles Planungsprogramm '3D-Konfigurator' für
alle Belagsarten, Grundrisse und Höhenbereiche ist
unter https://www.stelzlager-technik.com abrufbar
(keine Registrierung notwendig).

Technische Daten:
Abmessungen: gem. Hersteller
Material: Edelstahl 1.4301

Liefernachweis / Vertrieb:
Fa. Ceratrends GmbH
Willersdorf 6a
A-4203 Altenberg
Österreich
Mail: office@ceratrends.com
Infos unter: https://www.ceratrends.com
Tel.: +43 7230 20545
Menge: 1,000 lfm

**01.01.0150 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig)

Liefernachweis / Vertrieb:
Fa. Ceratrends GmbH
Willersdorf 6a
A-4203 Altenberg
Österreich
Mail: office@ceratrends.com
Infos unter: https://www.ceratrends.com
Tel.: +43 7230 20545
Menge: 1,000 m2

### Bereich 02 Erstellung Terrassen-Unterkonstruktion Gesamt

**02.0010 Verlegung von Platten auf Stelzlagern mit selbstnivellierendem Kopf in verschiedenen Bauhöhen**
Lieferung und Montage von Platten auf stufenlos
höhenverstellbaren, selbstnivellierenden Stelzlagern im
Verstellbereich [28-43mm | 43-58mm | 58-88mm | 88-118mm
| 118-148mm | 148-178mm | 178-208mm | 208-238mm |
238-268mm | 268-298mm] auf bauseits vorbereitetem
tragfähigem Untergrund.
Inkludiert sind alle Erschwernisse zum Anarbeiten zu
aufgehenden oder anschließenden Bauteilen.
Geeignet für alle Plattenbeläge (Feinsteinzeugplatten
ab Stärke 2cm, Natursteinplatten ab Stärke 4cm,
Betonplatten ab Stärke 4cm).
Stufenlos höhenverstellbar mit einer Fugenstärke von
2mm oder 4mm nach Wahl des Auftraggebers.
Bei aufgelegten Platten nachträglich mittels Schlüssels
höhenverstellbar (bei Fuge 4mm)
Für die Randausbildung kann die Basis des Stelzlagers
zugeschnitten werden.

Verlegtes Plattenformat (bitte Format eintragen): x x

Professionelles Planungsprogramm '3D-Konfigurator' für
alle Belagsarten, Grundrisse und Höhenbereiche ist
unter https://www.ceratrends.com abrufbar (keine
Registrierung notwendig). Hiermit ist die Berechnung
der exakt benötigten Stückzahl möglich.
Plattentype ist in eigener Position auszuschreiben

Technische Daten Stelzlager:
Verstellbereiche: siehe oben
Neigungsbereich: +/-5°
Kopfausführung: nivellierend und bei Bedarf mittels
Drehring fixierbar
UV- und Witterungsbeständig
Temperatur-Einsatzbereich: -30° bis +80°
Durchmesser Boden: mind. 200mm
Durchmesser Kopf: mind. 120mm
Statische Bruchtlast: mind. 1,4 Tonnen p. Stelzlager
Material Basis: Polypropylen
Material Kopf: Bakelit
Plattenauflage: inclusive Anti-Rutsch- und
Anti-Akustik-Auflage mit integrierten Fugenkreuzen
(einzeln abtrennbar)
Erzeugnis: Stelzlager 'Professional' oder technisch
gleichwertig

Liefernachweis / Vertrieb:
Fa. Ceratrends GmbH
Willersdorf 6a
4203 Altenberg
Österreich
Mail: office@ceratrends.com
Weitere technische Infos unter:
https://www.ceratrends.com
Tel.: +43 7230 20545
Menge: 1,000 m2

**02.0020 Randausführung mittels Randabschluss-Clips**
Ausführung eines fachgerechten Randabschlusses mittels
Randabschluss-Clip aus Edelstahl 1.4301.
Der Randabschluss-Clip wird an das äußerste Stelzlager
aufgelegt und am aufgehenden Rand bzw. Mauerwerk stumpf
angeschlagen.
Die zu verlegende Platte wird dann auf den
Randabschluss-Clip aufgelegt sodass keine Berührung
zwischen Platte und aufgehendem Mauerwerk erfolgen
kann.

Professionelles Planungsprogramm '3D-Konfigurator' für
alle Belagsarten, Grundrisse und Höhenbereiche ist
unter https://www.ceratrends.com abrufbar (keine
Registrierung notwendig)

Technische Daten:
Abmessungen: 150 x 50 x 1,5mm
Material: Edelstahl 1.4301

Liefernachweis / Vertrieb:
Fa. Ceratrends GmbH
Willersdorf 6a
A-4203 Altenberg
Österreich
Mail: office@ceratrends.com
Infos unter: https://www.ceratrends.com
Tel.: +43 7230 20545
Menge: 1,000 lfm

**02.0030 Ausführung einer Randverkleidung**
Ausführung einer fachgerechten Rand-Verkleidung mittels
Randabschluss-Verkleidung aus Aluminium
pulverbeschichtet für Stelzlager der Serie
'Professional'.
Die Randabschluss-Verkleidung wird auf die äußerste
Stelzlager-Reihe aufgelegt und mittels der aufliegenden
Platte fixiert. Zusätzlich kann eine Verklebung der
Randverkleidung mittels geeignetem Montagekleber
erfolgen.

Längsverbindung zwischen einzelnen Verkleidungen
mittels Längsverbinder; Eckausführung mittels
Eckverbinder

Professionelles Planungsprogramm '3D-Konfigurator' für
alle Belagsarten, Grundrisse und Höhenbereiche ist
unter https://www.ceratrends.com abrufbar (keine
Registrierung notwendig)

Technische Daten:
Abmessungen: 6cm (8cm / 10cm / 12cm) x 270 cm
Material: Aluminium pulverbeschichtet (Farben:
Anthrazit matt / Pastellgrau glänzend)

Liefernachweis / Vertrieb:
Fa. Ceratrends GmbH
Willersdorf 6a
A-4203 Altenberg
Österreich
Mail: office@ceratrends.com
Infos unter: https://www.ceratrends.com
Tel.: +43 7230 20545
Menge: 1,000 lfm

**02.0040 Ausführung einer Randverkleidung mittels Randprofilen**
Ausführung einer fachgerechten Rand-Verkleidung mittels
Randabschluss-Profiles aus [Edelstahl / Aluminium
pulverbeschichtet] für Stelzlager der Serie
'Professional'.
Eckausführung mittels vorgefertigter 90°-Ecke

Das Randabschluss-Profil wird auf die äußerste
Stelzlager-Reihe aufgelegt und mittels der aufliegenden
Platte fixiert.
Am unteren Rand wird ein unterer Setzstufen-Clip unter
das Stelzlager gelegt und fixiert.
Die vertikale Randverkleidung in der Stärke 20mm (+/-
1mm) wird auf das benötigte Maß zugeschnitten und
zwischen Randprofil und dem unteren
Setzstufen-Anschluss-Clips eingefügt.

Professionelles Planungsprogramm '3D-Konfigurator' für
alle Belagsarten, Grundrisse und Höhenbereiche ist
unter https://www.ceratrends.com abrufbar (keine
Registrierung notwendig).

Technische Daten:
Material: Aluminium pulverbeschichtet oder Edelstahl
1.4301 gebürstet
Farbe nach Wahl des AG bei Material Aluminium
pulverbeschichtet: Anthrazit matt / Pastellgrau
glänzend / Schwarz Matt / Antikweiss

Liefernachweis / Vertrieb:
Fa. Ceratrends GmbH
Willersdorf 6a
A-4203 Altenberg
Österreich
Mail: office@ceratrends.com
Infos unter: https://www.ceratrends.com
Tel.: +43 7230 20545
Menge: 1,000 lfm

**02.0050 Ausführung einer Randverkleidung mittels Randclips**
Ausführung einer fachgerechten Rand-Verkleidung mittels
oberer und unterer Setzstufen-Anschluss-Clips aus
Edelstahl 1.4301 für Stelzlager der Serie
'Professional'.
Die oberen und unteren Setzstufen-Anschluss-Clips
werden an das äußerste Stelzlager gemäß Beschreibung
des Herstellers befestigt.
Die vertikale Stufenplatte in der Stärke 20mm (+/- 1mm)
wird auf das benötigte Maß zugeschnitten und zwischen
oberem und unteren Setzstufen-Anschluss-Clips
eingefügt.

Professionelles Planungsprogramm '3D-Konfigurator' für
alle Belagsarten, Grundrisse und Höhenbereiche ist
unter https://www.ceratrends.com abrufbar (keine
Registrierung notwendig).

Technische Daten:
Abmessungen: gem. Hersteller
Material: Edelstahl 1.4301

Liefernachweis / Vertrieb:
Fa. Ceratrends GmbH
Willersdorf 6a
A-4203 Altenberg
Österreich
Mail: office@ceratrends.com
Infos unter: https://www.ceratrends.com
Tel.: +43 7230 20545
Menge: 1,000 lfm

**02.0060 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig)

Liefernachweis / Vertrieb:
Fa. Ceratrends GmbH
Willersdorf 6a
A-4203 Altenberg
Österreich
Mail: office@ceratrends.com
Infos unter: https://www.ceratrends.com
Tel.: +43 7230 20545
Menge: 1,000 m2
